# Set de codos de descarga 90°, referencia 119.611.16.1 de Geberit extensible, con envolventes protectores y tapones de protección - de Geberit

- Propiedad del archivo: CONSTRUNARIO
- Formato: FIEBDC-3/2012
- Programa: Construnario Versión 3.51
- Fecha de los precios: 14/03/2024
- Divisa: EUR

**119611161** u Set de codos de descarga 90°, referencia 119.611.16.1 de Geberit extensible, con envolventes protectores y tapones de protección - de Geberit
Precio: 140.70
- Para unir (de forma empotrada) cisternas vistas altas con el inodoro.
