# Codo de descarga 90°, referencia 119.610.11.1 de Geberit, alto, con plafón - de Geberit

- Propiedad del archivo: CONSTRUNARIO
- Formato: FIEBDC-3/2012
- Programa: Construnario Versión 3.51
- Fecha de los precios: 14/03/2024
- Divisa: EUR

**119610111** u Codo de descarga 90°, referencia 119.610.11.1 de Geberit, alto, con plafón - de Geberit
Precio: 20.30
- Para unir cisternas vistas altas con el tubo de descarga para empotrar.
