# Codo de descarga 90°, referencia 118.003.11.1 de Geberit semi-bajo - de Geberit

- Propiedad del archivo: CONSTRUNARIO
- Formato: FIEBDC-3/2012
- Programa: Construnario Versión 3.51
- Fecha de los precios: 14/03/2024
- Divisa: EUR

**118003111** u Codo de descarga 90°, referencia 118.003.11.1 de Geberit semi-bajo - de Geberit
Precio: 10.30
Aplicación: • Para unir cisternas vistas semialtas con el inodoro. Código EAN: 4025416006251
