# Codo de descarga Geberit de 90°, 39 x 35 cm, para cisterna para integrar en mueble: d'=50mm, A'=39cm, Plástico natural - de Geberit

- Propiedad del archivo: CONSTRUNARIO
- Formato: FIEBDC-3/2012
- Programa: Construnario Versión 3.51
- Fecha de los precios: 14/03/2024
- Divisa: EUR

**119705931** Codo de descarga Geberit de 90°, 39 x 35 cm, para cisterna para integrar en mueble: d'=50mm, A'=39cm, Plástico natural - de Geberit
Precio: 10.40
Cisternas vistas
