# Kit de conexión de suministro inferior Geberit, para cisterna vista AP140 - de Geberit

- Propiedad del archivo: CONSTRUNARIO
- Formato: FIEBDC-3/2012
- Programa: Construnario Versión 3.51
- Fecha de los precios: 14/03/2024
- Divisa: EUR

**240290001** Kit de conexión de suministro inferior Geberit, para cisterna vista AP140 - de Geberit
Precio: 33.30
Cisternas vistas
