# Sistema de descarga Geberit para inodoros. Descarga electrónica, servicio de red, doble descarga, pulsador Sigma10, automático/l - de Geberit

- Propiedad del archivo: CONSTRUNARIO
- Formato: FIEBDC-3/2012
- Programa: Construnario Versión 3.51
- Fecha de los precios: 14/03/2024
- Divisa: EUR

**115907SN6** u Sistema de descarga Geberit para inodoros. Descarga electrónica, servicio de red, doble descarga, pulsador Sigma10, automático/l - de Geberit
Precio: 716.80
Sistema de descarga Geberit para inodoros. Descarga electrónica, servicio de red, doble descarga, pulsador Sigma10, automático/libre de contacto: cepillado, pulido • Grado de protección: IP45 • Tensión nominal: 85-240 V CA • Frecuencia de red: 50-60 Hz • Tensión de servicio: 12 V CC • Consumo de potencia máximo: 4 W • Potencia de entrada en espera: 0.15 W • Descarga periódica, rango de ajuste: 1-168 h • Descarga periódica ajustada de fábrica: 24 h • Tiempo de descarga intermitente, rango de ajuste: 1–200 s • Tiempo de descarga intermitente, ajuste de fábrica: 5 s • Tiempo de presencia, rango de ajuste: 1-60 s • Tiempo de presencia, ajuste de fábrica: 7 s Propiedades Accionamiento de la descarga manual, libre de contacto Accionamiento de la descarga automático Accionamiento libre de contacto de una descarga simple o doble descarga mediante movimiento con la mano Posibilidad de accionamiento de la descarga a través de pulsadores externos Alimentación eléctrica mediante fuente de alimentación externa Transformación de la tensión de red en una muy baja tensión de seguridad de 12 V CC Funcionamiento con muy baja tensión de seguridad, ninguna tensión de red en la cisterna Con conexión enchufable a prueba de confusiones Detección por infrarrojos con supresión de fondo Sensor infrarrojo con autoajuste Reconocimiento de infrarrojos de seguridad Descarga periódica predeterminada Descarga periódica ajustable Predescarga ajustable Tiempo de presencia mínimo ajustable Ajustes y manejo con dispositivo móvil mediante interfaz Bluetooth® integrada Compatible con la aplicación Control App de Geberit Compatible con mando a distancia Geberit Service-Handy Accionamiento de la descarga desactivable a través de mando a distancia Geberit Clean-Handy Mecanismo elevador silencioso Dispositivo elevador eléctrico autocalibrado Fácil mantenimiento y limpieza Código EAN: 4025410531162
