# Sistema de descarga para inodoros, referencia 115.890.16.6 de Geberit. Accionamiento electrónico de la descarga - de Geberit

- Propiedad del archivo: CONSTRUNARIO
- Formato: FIEBDC-3/2012
- Programa: Construnario Versión 3.51
- Fecha de los precios: 14/03/2024
- Divisa: EUR

**115890166** u Sistema de descarga para inodoros, referencia 115.890.16.6 de Geberit. Accionamiento electrónico de la descarga - de Geberit
Precio: 828.50
Sistema de descarga para inodoros, referencia 115.890.16.6 de Geberit. Accionamiento electrónico de la descarga Grado de protección IP45 Tensión nominal 85-240 V CA Frecuencia de red 50-60 Hz Tensión de servicio 12 V CC Potencia de entrada ? 4 W Potencia de entrada en espera 0.15 W Descarga periódica, rango de ajuste 1-168 h Descarga periódica ajustada de fábrica 24 h Tiempo de descarga intermitente, rango de ajuste 1–200 s Tiempo de descarga intermitente, ajuste de fábrica 5 s Tiempo de presencia, rango de ajuste 1-60 s Tiempo de presencia, ajuste de fábrica 7 s Servicio de red, doble descarga, pulsador Sigma10 automático/libre de contacto/manual: negro mate lacado, revestimiento fácil de limpiar, negro, B'=24.6cm, H'=16.4cm, T'=1.5cm, M Código EAN: 4025410703668
