# Juego de instalación Geberit con fuente de alimentación para sistema de descarga para inodoros con accionamiento de descarga ele - de Geberit

- Propiedad del archivo: CONSTRUNARIO
- Formato: FIEBDC-3/2012
- Programa: Construnario Versión 3.51
- Fecha de los precios: 14/03/2024
- Divisa: EUR

**115861006** u Juego de instalación Geberit con fuente de alimentación para sistema de descarga para inodoros con accionamiento de descarga ele - de Geberit
Precio: 106.10
Juego de instalación Geberit con fuente de alimentación para sistema de descarga para inodoros con accionamiento de descarga electrónico, 12 V
