# Sistema de descarga Geberit para inodoros, referencia 115.943.21.1. Cromado brillante - de Geberit

- Propiedad del archivo: CONSTRUNARIO
- Formato: FIEBDC-3/2012
- Programa: Construnario Versión 3.51
- Fecha de los precios: 14/03/2024
- Divisa: EUR

**115943211** u Sistema de descarga Geberit para inodoros, referencia 115.943.21.1. Cromado brillante - de Geberit
Precio: 154.50
Aplicación • Para la descarga neumática de cisternas vistas y cisternas empotradas Geberit excepto cisternas empotradas Geberit Sigma 8 cm (UP720/UP700). • Para descarga simple. • Anitivandálico. • Para instalación en pared de obra o en pared ligera. Características • Diseño redondo. Suministro incluye • Dispositivo de descarga neumático. • Conducto neumático, 2 m. Código EAN: 4025416097785
