# Sistema de descarga Geberit para inodoros, referencia 115.947.00.1. Fijado con contratuerca, para mueble - de Geberit

- Propiedad del archivo: CONSTRUNARIO
- Formato: FIEBDC-3/2012
- Programa: Construnario Versión 3.51
- Fecha de los precios: 14/03/2024
- Divisa: EUR

**115947001** u Sistema de descarga Geberit para inodoros, referencia 115.947.00.1. Fijado con contratuerca, para mueble - de Geberit
Precio: 186.60
Aplicación • Para la descarga neumática de cisternas vistas y cisternas empotradas Geberit excepto cisternas empotradas Geberit Sigma 8 cm (UP720/UP700). • Para la aplicación con unos espesores de pared de máx. 30 mm. • Para descarga simple. • Para la instalación en muebles. Suministro incluye • Dispositivo de descarga neumático. • Conducto neumático, 2 m. Código EAN: 4025416592181
