# Pulsador a distancia Geberit serie 01, referencia 116.042.11.1. Pulsador empotrado: Blanco alpino - de Geberit

- Propiedad del archivo: CONSTRUNARIO
- Formato: FIEBDC-3/2012
- Programa: Construnario Versión 3.51
- Fecha de los precios: 14/03/2024
- Divisa: EUR

**116042111** u Pulsador a distancia Geberit serie 01, referencia 116.042.11.1. Pulsador empotrado: Blanco alpino - de Geberit
Precio: 89.80
Aplicación: • Para doble volumen de descarga. • Para pared de obra y pared ligera. • Para el montaje empotrado. • Para la utilización con la cisterna empotrada Geberit Sigma 12 cm. • Para la cisterna empotrada Geberit Omega 12 cm. • Para cisternas vistas Geberit 123 y Geberit 140. Características: • Diseño redondo. • Pulsador de plástico. • Combinable con pulsadores Geberit de descarga simple y descarga interrumpible o con tapa ciega Sigma o Omega. Suministro: • Pulsador. • Dispositivo de descarga neumático. • Conducto neumático, 2 m. • Tubo de protección, 1,7 m. • Material de fijación. Código EAN: 4025416322719
