# Pulsador a distancia Geberit serie 10, referencia 116.055.KJ.1. Blanco, cromado brillante - de Geberit

- Propiedad del archivo: CONSTRUNARIO
- Formato: FIEBDC-3/2012
- Programa: Construnario Versión 3.51
- Fecha de los precios: 14/03/2024
- Divisa: EUR

**116055KJ1** u Pulsador a distancia Geberit serie 10, referencia 116.055.KJ.1. Blanco, cromado brillante - de Geberit
Precio: 120.70
Neumático, para doble descarga, pulsador empotrado
