# Pulsador a distancia Geberit serie 10, referencia 116.055.KK.1. Blanco, dorado - de Geberit

- Propiedad del archivo: CONSTRUNARIO
- Formato: FIEBDC-3/2012
- Programa: Construnario Versión 3.51
- Fecha de los precios: 14/03/2024
- Divisa: EUR

**116055KK1** u Pulsador a distancia Geberit serie 10, referencia 116.055.KK.1. Blanco, dorado - de Geberit
Precio: 189.80
Neumático, para doble descarga, pulsador empotrado
