# Pulsador a distancia Geberit serie 10, referencia 116.056.KH.1. Acabado de acero inoxidable cepillado, cromado mate - de Geberit

- Propiedad del archivo: CONSTRUNARIO
- Formato: FIEBDC-3/2012
- Programa: Construnario Versión 3.51
- Fecha de los precios: 14/03/2024
- Divisa: EUR

**116056KH1** u Pulsador a distancia Geberit serie 10, referencia 116.056.KH.1. Acabado de acero inoxidable cepillado, cromado mate - de Geberit
Precio: 134.50
Neumático, para doble descarga, para cisterna empotrada Sigma 8 cm, pulsador empotrado
