# Pulsador a distancia Geberit serie 01, referencia 116.048.11.1. Neumático, para doble descarga, pulsador visto: Blanco alpino - de Geberit

- Propiedad del archivo: CONSTRUNARIO
- Formato: FIEBDC-3/2012
- Programa: Construnario Versión 3.51
- Fecha de los precios: 14/03/2024
- Divisa: EUR

**116048111** u Pulsador a distancia Geberit serie 01, referencia 116.048.11.1. Neumático, para doble descarga, pulsador visto: Blanco alpino - de Geberit
Precio: 96.60
Aplicación: • Para instalación en pared de obra. • Para el montaje en superficie. • Para pared ligera. • Para doble volumen de descarga. • Para la utilización con la cisterna empotrada Geberit Sigma 12 cm. • Para la cisterna empotrada Geberit Omega 12 cm. • Para cisternas vistas Geberit 123 y Geberit 140. Características: • Diseño redondo. • Pulsadores salientes. • Pulsador de plástico. • Combinable con pulsadores Geberit de descarga simple y descarga interrumpible o con tapa ciega Sigma o Omega. Código EAN: 4025416322689
