# Pulsador a distancia neumático serie 01, referencia 116.040.JQ.1 de Geberit. Descarga simple - de Geberit

- Propiedad del archivo: CONSTRUNARIO
- Formato: FIEBDC-3/2012
- Programa: Construnario Versión 3.51
- Fecha de los precios: 14/03/2024
- Divisa: EUR

**116040JQ1** u Pulsador a distancia neumático serie 01, referencia 116.040.JQ.1 de Geberit. Descarga simple - de Geberit
Precio: 97.60
Pulsador a distancia neumático serie 01, referencia 116.040.JQ.1 de Geberit. Descarga simple Aplicaciones Para el accionamiento neumático de la descarga a distancia de cisternas vistas y empotradas Geberit Para descarga simple Para el montaje en pared de obra y pared ligera Para el montaje empotrado Para cisternas empotradas Sigma de 12 cm Para cisternas empotradas Omega 12 cm Para cisternas empotradas Kappa 15 cm Para cisternas vistas AP123 Para cisternas vistas AP140 Propiedades Diseño redondo Combinable con pulsadores Geberit para descarga simple y descarga interrumpible o placas ciegas Geberit Empotrado: cromado mate / Con revestimiento de limpieza fácil Fuerza de accionamiento < 25 N Código EAN: 4025410740533
