# Pulsador a distancia neumático serie 10, referencia 116.055.DW.1 de Geberit. Doble descarga, empotrado: negro, negro mate - de Geberit

- Propiedad del archivo: CONSTRUNARIO
- Formato: FIEBDC-3/2012
- Programa: Construnario Versión 3.51
- Fecha de los precios: 14/03/2024
- Divisa: EUR

**116055DW1** u Pulsador a distancia neumático serie 10, referencia 116.055.DW.1 de Geberit. Doble descarga, empotrado: negro, negro mate - de Geberit
Precio: 131.40
Pulsador a distancia neumático serie 10, referencia 116.055.DW.1 de Geberit. Doble descarga, empotrado: negro, negro mate Aplicaciones Para el accionamiento neumático de la descarga a distancia de cisternas vistas y empotradas Geberit Para el accionamiento del doble descarga Para el montaje en pared de obra y pared ligera Para el montaje empotrado Para cisternas empotradas Sigma de 12 cm Para cisternas empotradas Omega 12 cm Para cisternas empotradas Kappa 15 cm Para cisternas vistas AP123 Para cisternas vistas AP140 Propiedades Diseño redondo Combinable con pulsadores Geberit para descarga simple y descarga interrumpible o placas ciegas Geberit Fuerza de accionamiento < 25 N Código EAN: 4025410741110
