# Pulsador a distancia Geberit diseño rectangular, referencia 116.052.21.1. Neumático, para doble descarga, pulsador empotrado, sa - de Geberit

- Propiedad del archivo: CONSTRUNARIO
- Formato: FIEBDC-3/2012
- Programa: Construnario Versión 3.51
- Fecha de los precios: 14/03/2024
- Divisa: EUR

**116052211** u Pulsador a distancia Geberit diseño rectangular, referencia 116.052.21.1. Neumático, para doble descarga, pulsador empotrado, sa - de Geberit
Precio: 140.80
Pulsador a distancia Geberit diseño rectangular, referencia 116.052.21.1. Neumático, para doble descarga, pulsador empotrado, saliente Fuerza de accionamiento < 22 N Aplicaciones Para el accionamiento neumático de la descarga a distancia de cisternas vistas y empotradas Geberit Para el accionamiento del doble descarga Para el montaje en pared de obra y pared ligera Para el montaje empotrado Para cisternas empotradas Geberit Sigma 12 cm Para cisternas empotradas Geberit Omega 12 cm Para cisternas empotradas Geberit Delta de 12 cm Para cisternas empotradas Geberit Kappa 15 cm Para cisternas vistas Geberit AP123 Para cisternas vistas Geberit AP140 Para muebles del baño Código EAN: 4025410747877
