# Pulsador a distancia Geberit, diseño rectangular, referencia 116.053.KT.1. Pulsador empotrado - de Geberit

- Propiedad del archivo: CONSTRUNARIO
- Formato: FIEBDC-3/2012
- Programa: Construnario Versión 3.51
- Fecha de los precios: 14/03/2024
- Divisa: EUR

**116053KT1** u Pulsador a distancia Geberit, diseño rectangular, referencia 116.053.KT.1. Pulsador empotrado - de Geberit
Precio: 125.40
Neumático, para doble descarga, para cisterna empotrada Sigma 8 cm
