# Sistema de descarga, referencia 115.939.00.1 de Geberit para inodoros con accionamiento de descarga neumático, descarga simple, - de Geberit

- Propiedad del archivo: CONSTRUNARIO
- Formato: FIEBDC-3/2012
- Programa: Construnario Versión 3.51
- Fecha de los precios: 14/03/2024
- Divisa: EUR

**115939001** u Sistema de descarga, referencia 115.939.00.1 de Geberit para inodoros con accionamiento de descarga neumático, descarga simple, - de Geberit
Precio: 146.60
Información técnica • Fuerza de accionamiento < 25 N Aplicación • Para la descarga neumática de cisternas vistas y cisternas empotradas Geberit excepto cisternas empotradas Geberit Sigma 8 cm (UP720/UP700). • Para descarga simple. • Para la instalación en el suelo. Suministro incluye • Tubo de protección, 3 m. • Conducto neumático, 3,5 m. • Dispositivo de descarga neumático. • Bloque de poliestireno. • Material de fijación. Código EAN: 4025416097778
