# Sistema de descarga, referencia 115.918.00.1 de Geberit para inodoros con accionamiento de descarga neumático, descarga simple, - de Geberit

- Propiedad del archivo: CONSTRUNARIO
- Formato: FIEBDC-3/2012
- Programa: Construnario Versión 3.51
- Fecha de los precios: 14/03/2024
- Divisa: EUR

**115918001** u Sistema de descarga, referencia 115.918.00.1 de Geberit para inodoros con accionamiento de descarga neumático, descarga simple, - de Geberit
Precio: 141.70
Información técnica • Fuerza de accionamiento < 25 N Aplicación • Para la descarga neumática por control remoto de cisternas vistas y cisternas empotradas Geberit excepto cisternas empotradas Geberit Sigma 8 cm (UP720/UP700). • Para instalación en pared de obra. • Para instalación en pared de obra o en pared ligera. Suministro incluye • Tubo de protección, 3 m. • Conducto neumático, 3,5 m. • Dispositivo de descarga neumático. • Material de fijación. Código EAN: 4025416097761
