# Sistema de descarga, referencia 116.027.KM.1 de Geberit. Para urinarios con accionamiento de descarga electrónico, servicio de r - de Geberit

- Propiedad del archivo: CONSTRUNARIO
- Formato: FIEBDC-3/2012
- Programa: Construnario Versión 3.51
- Fecha de los precios: 14/03/2024
- Divisa: EUR

**116027KM1** u Sistema de descarga, referencia 116.027.KM.1 de Geberit. Para urinarios con accionamiento de descarga electrónico, servicio de r - de Geberit
Precio: 861.70
Aplicación • Para el accionamiento automático de la descarga de urinarios • Para bastidores de montaje Geberit para urinario con accionamiento frontal • Para la instalación de juegos de instalación para sistemas de descarga de urinarios Geberit (a partir del año de fabricación 2009) Propiedades • Placa ciega con pestillo de seguridad • Reconocimiento de infrarrojos de seguridad • Sensor infrarrojo con autoajuste • Detección por infrarrojos con supresión de fondo • Modo híbrido de ahorro de agua ajustable • Tiempo de descarga ajustable • Ajuste manual del tiempo de descarga • Descarga periódica ajustable • Ajuste dinámico del tiempo de descarga • Predescarga ajustable • Adaptable a servicio con urinario con tapa • Alimentación eléctrica mediante conexión a red • Listo para el funcionamiento después de la conexión a red • Fuente de alimentación con indicador LED • Control de fallos de alimentación • Función de cierre de válvula en caso de fallo de alimentación • Descarga simple tras activación de alimentación eléctrica • Las funciones pueden ajustarse y consultarse con el mando a distancia Geberit Service-Handy • Accionamiento de la descarga desactivable a través de mando a distancia Geberit Clean-Handy • Posibilidad de reducir el volumen de descarga sobre el tornillo de corte hasta 0,5 l por cada descarga utilizando el regulador incluido en el juego de instalación • Clase de grifería II según DIN 4109 Código EAN: 4025416521198
