# Sistema de descarga Geberit para urinarios, referencia 116.026.QB.1. Oro rosado / Cepillado, con revestimiento fácil de limpiar - de Geberit

- Propiedad del archivo: CONSTRUNARIO
- Formato: FIEBDC-3/2012
- Programa: Construnario Versión 3.51
- Fecha de los precios: 14/03/2024
- Divisa: EUR

**116026QB1** u Sistema de descarga Geberit para urinarios, referencia 116.026.QB.1. Oro rosado / Cepillado, con revestimiento fácil de limpiar - de Geberit
Precio: 1286.40
Con accionamiento de descarga electrónico, servicio de red, placa ciega serie 50:
