# Sistema de descarga Geberit para urinarios, referencia 116.031.21.5. Cromado brillante - de Geberit

- Propiedad del archivo: CONSTRUNARIO
- Formato: FIEBDC-3/2012
- Programa: Construnario Versión 3.51
- Fecha de los precios: 14/03/2024
- Divisa: EUR

**116031215** u Sistema de descarga Geberit para urinarios, referencia 116.031.21.5. Cromado brillante - de Geberit
Precio: 755.50
Con accionamiento de descarga electrónico, servicio a batería, placa ciega serie 01:
