# Sistema de descarga Geberit para urinarios, refrencia 116.037.KX.1. Cromado, cepillado - de Geberit

- Propiedad del archivo: CONSTRUNARIO
- Formato: FIEBDC-3/2012
- Programa: Construnario Versión 3.51
- Fecha de los precios: 14/03/2024
- Divisa: EUR

**116037KX1** u Sistema de descarga Geberit para urinarios, refrencia 116.037.KX.1. Cromado, cepillado - de Geberit
Precio: 861.70
Con accionamiento de descarga electrónico, servicio a batería, placa ciega serie 30
