# Sistema de descarga para urinarios, referencia 116.076.00.1 de Geberit. Accionamiento de descarga electrónico - de Geberit

- Propiedad del archivo: CONSTRUNARIO
- Formato: FIEBDC-3/2012
- Programa: Construnario Versión 3.51
- Fecha de los precios: 14/03/2024
- Divisa: EUR

**116076001** u Sistema de descarga para urinarios, referencia 116.076.00.1 de Geberit. Accionamiento de descarga electrónico - de Geberit
Precio: 659.00
Sistema de descarga para urinarios, referencia 116.076.00.1 de Geberit. Accionamiento de descarga electrónico Grado de protección IPX4 Tensión nominal 110-240 V CA Frecuencia de red 50-60 Hz Tensión de servicio 6.6 V CC Potencia de entrada < 0.5 W Presión dinámica 1-8 bar Presión de prueba del agua máxima 16 bar Temperatura máxima del agua 30 °C Caudal a 1 bar con limitador de flujo 0.18 l/s Presión mínima de flujo para caudal calculado 1 bar Descarga periódica, rango de ajuste 1-168 h Descarga periódica ajustada de fábrica 24 h Tiempo de descarga intermitente, rango de ajuste 3–180 s Tiempo de descarga intermitente, ajuste de fábrica 5 s Tiempo de presencia, rango de ajuste 3-15 s Tiempo de presencia, ajuste de fábrica 7 s Tiempo de descarga, rango de ajuste 1-15 s Ajuste de fábrica del tiempo de descarga 7 s Servicio de red, visto, oculto Código EAN: 4025410870803
