# Sistema de descarga para urinarios, referencia 116.035.JQ.1 de Geberit. Accionamiento electrónico de la descarga - de Geberit

- Propiedad del archivo: CONSTRUNARIO
- Formato: FIEBDC-3/2012
- Programa: Construnario Versión 3.51
- Fecha de los precios: 14/03/2024
- Divisa: EUR

**116035JQ1** u Sistema de descarga para urinarios, referencia 116.035.JQ.1 de Geberit. Accionamiento electrónico de la descarga - de Geberit
Precio: 768.00
Sistema de descarga para urinarios, referencia 116.035.JQ.1 de Geberit. Accionamiento electrónico de la descarga Tipo de batería Batería alcalina (1.5 V AA) Vida útil de las baterías entregadas 2 años Grado de protección IP45 Tensión de servicio 3 V CC Potencia de entrada < 0.5 W Presión dinámica 1-8 bar Presión de prueba del agua máxima 16 bar Presión de prueba del aire máxima / gas inerte 3 bar Humedad relativa < 100 % Temperatura máxima del agua 30 °C Caudal a 1 bar sin limitador de flujo 0.3 l/s Caudal a 1 bar con limitador de flujo 0.18 l/s Presión mínima de flujo para caudal calculado 1 bar Descarga periódica, rango de ajuste 1-168 h Descarga periódica ajustada de fábrica 24 h Tiempo de descarga intermitente, rango de ajuste 3–180 s Tiempo de descarga intermitente, ajuste de fábrica 5 s Tiempo de presencia, rango de ajuste 3-15 s Tiempo de presencia, ajuste de fábrica 7 s Tiempo de descarga, rango de ajuste 1-15 s Ajuste de fábrica del tiempo de descarga 7 s A batería, placa ciega serie 10: matt chrome-coated, easy-to-clean coated, cromado brillante Código EAN: 4025410703262
