# Sistema de descarga para urinarios, referencia 116.015.JQ.1 de Geberit. Accionamiento de descarga neumático - de Geberit

- Propiedad del archivo: CONSTRUNARIO
- Formato: FIEBDC-3/2012
- Programa: Construnario Versión 3.51
- Fecha de los precios: 14/03/2024
- Divisa: EUR

**116015JQ1** u Sistema de descarga para urinarios, referencia 116.015.JQ.1 de Geberit. Accionamiento de descarga neumático - de Geberit
Precio: 237.50
Sistema de descarga para urinarios, referencia 116.015.JQ.1 de Geberit. Accionamiento de descarga neumático Presión dinámica 1-8 bar Presión de prueba del agua máxima 16 bar Presión de prueba del aire máxima / gas inerte 3 bar Humedad relativa < 100 % Temperatura máxima del agua 30 °C Fuerza de accionamiento < 12 N Caudal a 1 bar sin limitador de flujo 0.3 l/s Caudal a 1 bar con limitador de flujo 0.18 l/s Presión mínima de flujo para caudal calculado 1 bar Tiempo de descarga, rango de ajuste 4/8/12 s Pulsador serie 10: barnizado en cromo mate, revestimiento fácil de limpiar, cromado brillante Código EAN: 4025410703439
