# Sistema de descarga serie Sigma10, referencia 116.015.SN.1 de Geberit, accionamiento manual. Acero inoxidable cepillado/pulido/c - de Geberit

- Propiedad del archivo: CONSTRUNARIO
- Formato: FIEBDC-3/2012
- Programa: Construnario Versión 3.51
- Fecha de los precios: 14/03/2024
- Divisa: EUR

**116015SN1** u Sistema de descarga serie Sigma10, referencia 116.015.SN.1 de Geberit, accionamiento manual. Acero inoxidable cepillado/pulido/c - de Geberit
Precio: 270.40
Aplicación • Para la instalación en juego de instalación para urinario. • Para el accionamiento manual de la descarga de urinarios. • Para la instalación en elementos de montaje para urinario con accionamiento frontal. • Para la instalación en elementos de montaje para urinario con accionamiento superior. Características • Accionamiento manual de la descarga. • Fuerza de accionamiento reducida. • Accionamiento de la descarga al soltar la tecla. • Ajuste del tiempo de descarga con toberas de aire (neumático). • Pulsador en acero inoxidable, con pestillo de seguridad. • Posibilidad de reducir el volumen de descarga hasta 0,5 l por cada descarga utilizando el regulador incluido en el juego de instalación. Suministro incluye • Pulsador. • Control neumático, premontado en marco de fijación. • Válvula neumática. • Material de fijación. Código EAN: 4025416848837
