# Sistema de descarga serie Sigma10, referencia 116.015.KH.1 de Geberit, accionamiento manual, cromado brillante/cromado mate/crom - de Geberit

- Propiedad del archivo: CONSTRUNARIO
- Formato: FIEBDC-3/2012
- Programa: Construnario Versión 3.51
- Fecha de los precios: 14/03/2024
- Divisa: EUR

**116015KH1** u Sistema de descarga serie Sigma10, referencia 116.015.KH.1 de Geberit, accionamiento manual, cromado brillante/cromado mate/crom - de Geberit
Precio: 265.10
Aplicación • Para el accionamiento manual de la descarga de urinarios. • Para la instalación en elementos de montaje para urinario con accionamiento frontal. • Para la instalación en elementos de montaje para urinario con accionamiento superior. • Para la instalación en juego de instalación para urinario. Características • Accionamiento manual de la descarga. • Fuerza de accionamiento reducida. • Accionamiento de la descarga al soltar la tecla. • Ajuste del tiempo de descarga con toberas de aire (neumático). • Pulsador en plástico, con pestillo de seguridad. Suministro incluye • Pulsador. • Control neumático, premontado en marco de fijación. • Válvula neumática. • Material de fijación. Código EAN: 4025416940364
