# Sistema de descarga Geberit para urinarios, referencia 116.017.KJ.1. Blanco, cromado brillante - de Geberit

- Propiedad del archivo: CONSTRUNARIO
- Formato: FIEBDC-3/2012
- Programa: Construnario Versión 3.51
- Fecha de los precios: 14/03/2024
- Divisa: EUR

**116017KJ1** u Sistema de descarga Geberit para urinarios, referencia 116.017.KJ.1. Blanco, cromado brillante - de Geberit
Precio: 265.40
Con accionamiento de descarga neumático, pulsador serie 30
