# Sistema de descarga Geberit para urinarios, referencia 116.017.KK.1. Blanco, dorado - de Geberit

- Propiedad del archivo: CONSTRUNARIO
- Formato: FIEBDC-3/2012
- Programa: Construnario Versión 3.51
- Fecha de los precios: 14/03/2024
- Divisa: EUR

**116017KK1** u Sistema de descarga Geberit para urinarios, referencia 116.017.KK.1. Blanco, dorado - de Geberit
Precio: 265.40
Con accionamiento de descarga neumático, pulsador serie 30
