# Urinario serie Preda, referencia 116.070.00.1 de Geberit, para sistema de descarga empotrado - de Geberit

- Propiedad del archivo: CONSTRUNARIO
- Formato: FIEBDC-3/2012
- Programa: Construnario Versión 3.51
- Fecha de los precios: 14/03/2024
- Divisa: EUR

**116070001** u Urinario serie Preda, referencia 116.070.00.1 de Geberit, para sistema de descarga empotrado - de Geberit
Precio: 575.20
Aplicación: • Para funcionamiento con descarga automática con ahorro de agua. • Para la conexión a sistemas de descarga de urinarios empotrados. • Para elementos de instalación de Geberit con cabezal pulverizador. • Para instalación con caja de montaje Geberit para sistemas de descarga para urinarios Geberit Preda y Selva. Características: • Sin borde interno. • Fácil montaje, mantenimiento y limpieza. • El cabezal pulverizador se puede sustituir desde la parte delantera sin extraer el elemento cerámico. • El sifón antiolores se puede sustituir desde la parte delantera sin extraer el elemento cerámico. • La fijación del sifón se puede ajustar en altura sin herramientas. • Limpieza del sistema de evacuación sin retirar el elemento cerámico. • Enjuague del urinario cerámico garantizado con < 0,5 l por descarga, en cumplimiento con la norma EN13407. • Posibilidad de funcionamiento sin agua. Suministro: • Material de fijación. • Sifón para urinario con función de succión. • Juego de montaje con tapón. • Desagüe. • Suministro. Código EAN: 4025416529033
