# Urinario serie Preda, referencia 116.071.00.1 de Geberit, sin agua - de Geberit

- Propiedad del archivo: CONSTRUNARIO
- Formato: FIEBDC-3/2012
- Programa: Construnario Versión 3.51
- Fecha de los precios: 14/03/2024
- Divisa: EUR

**116071001** u Urinario serie Preda, referencia 116.071.00.1 de Geberit, sin agua - de Geberit
Precio: 543.20
Aplicación: • Para funcionamiento sin agua. • Para elementos de instalación de Geberit para urinarios sin agua. Características: • Sin borde interno. • Fácil montaje, mantenimiento y limpieza. • El sifón antiolores se puede sustituir desde la parte delantera sin extraer el elemento cerámico. • La fijación del sifón se puede ajustar en altura sin herramientas. • Limpieza del sistema de evacuación sin retirar el elemento cerámico. Suministro: • Material de fijación. • Sifón híbrido. • Filtro de desagüe. • Desagüe. Código EAN: 4025416529798
