# Urinario serie Preda, referencia 116.072.00.1 de Geberit, con control integrado, servicio de red - de Geberit

- Propiedad del archivo: CONSTRUNARIO
- Formato: FIEBDC-3/2012
- Programa: Construnario Versión 3.51
- Fecha de los precios: 14/03/2024
- Divisa: EUR

**116072001** u Urinario serie Preda, referencia 116.072.00.1 de Geberit, con control integrado, servicio de red - de Geberit
Precio: 1588.00
Información técnica • Grado de protección IP45 • Tensión nominal 110-240 V CA • Frecuencia de red 50-60 Hz • Tensión de servicio 4.5 V CC • Potencia de entrada < 0.5 W • Potencia de entrada en espera < 0.1 W • Presión dinámica 1-8 bar • Presión de prueba del agua máxima 16 bar • Temperatura máxima del agua 30 °C • Caudal a 1 bar con limitador de flujo 0.18 l/s • Presión mínima de flujo para caudal calculado 1 bar • Descarga periódica, rango de ajuste 1-168 h • Descarga periódica ajustada de fábrica 24 h • Tiempo de descarga intermitente, rango de ajuste 3-180 s • Tiempo de descarga intermitente, ajuste de fábrica 5 s • Tiempo de presencia, rango de ajuste 3-15 s • Tiempo de presencia, ajuste de fábrica 7 s • Tiempo de descarga, rango de ajuste 1-15 s • Ajuste de fábrica del tiempo de descarga 7 s Aplicación: • Para funcionamiento con descarga automática con ahorro de agua. • Para elementos de instalación de Geberit para sistema de descarga de urinarios integrado. Características: • Detección de usuario por infrarrojos con detección de piernas. • Sin borde interno. • Fácil montaje, mantenimiento y limpieza. • El sistema de descarga de urinarios se puede sustituir desde la parte delantera sin extraer el elemento cerámico. • El cabezal pulverizador se puede sustituir desde la parte delantera sin extraer el elemento cerámico. • El sifón antiolores se puede sustituir desde la parte delantera sin extraer el elemento cerámico. • La fijación del sifón se puede ajustar en altura sin herramientas. • Limpieza del sistema de evacuación sin retirar el elemento cerámico. • Posibilidad de ajuste del modo híbrido economizador de agua. • Tiempo de descarga ajustable. • Tiempo de descarga ajustable manualmente. • Descarga periódica ajustable. • Ajuste dinámico del tiempo de descarga. • Predescarga ajustable. • Alimentación mediante conexión a red. • Listo para el funcionamiento tras la conexión a red. • Fuente de alimentación con indicador LED. • Control de fallos de alimentación. • Función de cierre de la válvula en caso de fallo de alimentación. • Las funciones pueden ajustarse y consultarse con el mando Geberit Service-Handy • Accionamiento de la descarga desactivable a través de mando a distancia Clean-Handy • Posibilidad de reducir el volumen de descarga mediante el tiempo de descarga hasta 0.5 l por cada descarga. • Enjuague del urinario cerámico garantizado con < 0,5 l por descarga, en cumplimiento con la norma EN 13407. • Grupo de grifería II. Código EAN: 4025416529828
