# Urinario serie Selva, referencia 116.084.00.1 de Geberit, con sistema de descarga integrado, autónomo - de Geberit

- Propiedad del archivo: CONSTRUNARIO
- Formato: FIEBDC-3/2012
- Programa: Construnario Versión 3.51
- Fecha de los precios: 14/03/2024
- Divisa: EUR

**116084001** u Urinario serie Selva, referencia 116.084.00.1 de Geberit, con sistema de descarga integrado, autónomo - de Geberit
Precio: 2084.20
Aplicación: • Para funcionamiento con descarga automática con ahorro de agua. • Para elementos de instalación de Geberit para sistema de descarga de urinarios integrado. Características: • Detección de usuario por infrarrojos con detección de piernas. • Sin borde interno. • Fácil montaje, mantenimiento y limpieza. • El sistema de descarga de urinarios se puede sustituir desde la parte delantera sin extraer el elemento cerámico. • El cabezal pulverizador se puede sustituir desde la parte delantera sin extraer el elemento cerámico. • El sifón antiolores se puede sustituir desde la parte delantera sin extraer el elemento cerámico. • La fijación del sifón se puede ajustar en altura sin herramientas. • Limpieza del sistema de evacuación sin retirar el elemento cerámico. • Posibilidad de ajuste del modo híbrido economizador de agua. • Tiempo de descarga ajustable. • Tiempo de descarga ajustable manualmente. • Descarga periódica ajustable. • Ajuste dinámico del tiempo de descarga. • Predescarga ajustable. • Alimentación eléctrica proveniente del generador y una batería recargable. • Generador de energía autónomo. • Disponibilidad de descarga permanente gracias al suministro de corriente autónomo a partir de 10 descargas al día de 7 s aprox. • Aviso en caso de que el estado de carga de las baterías sea bajo. • Las funciones pueden ajustarse y consultarse con el mando Geberit Service-Handy. • Accionamiento de la descarga desactivable a través de mando a distancia Clean-Handy. • Posibilidad de reducir el volumen de descarga mediante el tiempo de descarga hasta 0.5 l por cada descarga. • Enjuague del urinario cerámico garantizado con < 0,5 l por descarga, en cumplimiento con la norma EN13407. • Grupo de grifería II. Código EAN: 4025416530404
