# Urinario serie Preda sin agua, referencia 116.075.00.1 de Geberit, compatible con sistema de descarga integrado - de Geberit

- Propiedad del archivo: CONSTRUNARIO
- Formato: FIEBDC-3/2012
- Programa: Construnario Versión 3.51
- Fecha de los precios: 14/03/2024
- Divisa: EUR

**116075001** u Urinario serie Preda sin agua, referencia 116.075.00.1 de Geberit, compatible con sistema de descarga integrado - de Geberit
Precio: 893.50
Aplicación: • Para funcionamiento sin agua, reajustable para funcionamiento con descarga. • Para elementos de instalación de Geberit para sistema de descarga de urinarios integrado. Características: • Posibilidad de reajuste para funcionamiento con descarga añadiendo un sistema de descarga de urinarios. • Sin borde interno. • Fácil montaje, mantenimiento y limpieza. • El sistema de descarga de urinarios se puede montar desde la parte delantera sin extraer el elemento cerámico. • El sifón antiolores se puede sustituir desde la parte delantera sin extraer el elemento cerámico. • La fijación del sifón se puede ajustar en altura sin herramientas. • Limpieza del sistema de evacuación sin retirar el elemento cerámico. • Enjuague del urinario cerámico garantizado con < 0,5 l por descarga, en cumplimiento con la norma EN13407. Suministro: • Material de fijación. • Sifón híbrido. • Filtro de desagüe. • Desagüe. • Suministro. Código EAN: 4025416530039
