# Urinario serie Selva, referencia 116.083.00.1 de Geberit. Con control integrado, servicio a batería - de Geberit

- Propiedad del archivo: CONSTRUNARIO
- Formato: FIEBDC-3/2012
- Programa: Construnario Versión 3.51
- Fecha de los precios: 14/03/2024
- Divisa: EUR

**116083001** u Urinario serie Selva, referencia 116.083.00.1 de Geberit. Con control integrado, servicio a batería - de Geberit
Precio: 1753.40
Urinario serie Selva, referencia 116.083.00.1 de Geberit. Con control integrado, servicio a batería Tipo de batería Batería alcalina (1.5 V AA) Vida útil de las baterías entregadas ~ 2 años Grado de protección IP45 Tensión de servicio 3 V CC Potencia de entrada < 0.5 W Potencia de entrada en espera < 0.1 W Presión dinámica 1-8 bar Presión de prueba del agua máxima 16 bar Temperatura máxima del agua 30 °C Caudal a 1 bar con limitador de flujo 0.18 l/s Presión mínima de flujo para caudal calculado 1 bar Descarga periódica, rango de ajuste 1-168 h Descarga periódica ajustada de fábrica 24 h Tiempo de descarga intermitente, rango de ajuste 3-180 s Tiempo de descarga intermitente, ajuste de fábrica 5 s Tiempo de presencia, rango de ajuste 3-15 s Tiempo de presencia, ajuste de fábrica 7 s Tiempo de descarga, rango de ajuste 1-15 s Ajuste de fábrica del tiempo de descarga 7 s Aplicaciones Para funcionamiento con descarga automática con ahorro de agua Para bastidores de montaje Geberit para urinario, con o para sistema de descarga integrado Propiedades Detector de usuario por infrarrojos con detección de las piernas Sin borde de descarga Fácil mantenimiento y limpieza Sistema de descarga de urinarios con posibilidad de sustitución desde la parte delantera, sin necesidad de retirar el elemento cerámico Cabezal pulverizador con posibilidad de sustitución desde la parte delantera, sin necesidad de retirar el elemento cerámico Sifón antiolores con posibilidad de sustitución desde arriba, sin necesidad de retirar el elemento cerámico Instalación de sifón sin herramientas y con altura ajustable Limpieza del sistema de evacuación sin retirar el elemento cerámico Modo híbrido de ahorro de agua ajustable Tiempo de descarga ajustable Ajuste manual del tiempo de descarga Descarga periódica ajustable Ajuste dinámico del tiempo de descarga Predescarga ajustable Alimentación eléctrica mediante batería Aviso en caso de batería baja Función de cierre de válvula cuando la batería está gastada Las funciones pueden ajustarse y consultarse con el mando a distancia Geberit Service-Handy Accionamiento de la descarga desactivable a través de mando a distancia Geberit Clean-Handy Posibilidad de reducir el volumen de descarga mediante el tiempo de descarga hasta 0,5 l por cada descarga La descarga del urinario cerámico con 0,5 l por descarga se garantiza de acuerdo a la norma EN 13407 Clase de grifería II según DIN 4109 Código EAN: 4025416530312
