# Urinario Geberit Narva con alimentación desde atrás, desagüe hacia atrás y hacia abajo: T'=30cm, Desagüe'=Hacia atrás, Suministro'= - de Geberit

- Propiedad del archivo: CONSTRUNARIO
- Formato: FIEBDC-3/2012
- Programa: Construnario Versión 3.51
- Fecha de los precios: 14/03/2024
- Divisa: EUR

**501655001** Urinario Geberit Narva con alimentación desde atrás, desagüe hacia atrás y hacia abajo: T'=30cm, Desagüe'=Hacia atrás, Suministro'= - de Geberit
Precio: 376.30
Urinarios y separadores de urinario
