# Urinario Geberit Selnova con alimentación desde arriba, desagüe hacia atrás y hacia abajo: T'=37cm, Desagüe'=Hacia atrás o hacia a - de Geberit

- Propiedad del archivo: CONSTRUNARIO
- Formato: FIEBDC-3/2012
- Programa: Construnario Versión 3.51
- Fecha de los precios: 14/03/2024
- Divisa: EUR

**500343011** Urinario Geberit Selnova con alimentación desde arriba, desagüe hacia atrás y hacia abajo: T'=37cm, Desagüe'=Hacia atrás o hacia a - de Geberit
Precio: 234.50
Geberit Selnova
