# Urinario Geberit Selnova con alimentación desde atrás, desagüe hacia atrás: T'=37cm, Desagüe'=Hacia atrás, Suministro'=Detrás, Blan - de Geberit

- Propiedad del archivo: CONSTRUNARIO
- Formato: FIEBDC-3/2012
- Programa: Construnario Versión 3.51
- Fecha de los precios: 14/03/2024
- Divisa: EUR

**500344011** Urinario Geberit Selnova con alimentación desde atrás, desagüe hacia atrás: T'=37cm, Desagüe'=Hacia atrás, Suministro'=Detrás, Blan - de Geberit
Precio: 206.80
Geberit Selnova
