# Urinario Geberit Smyle con alimentación desde atrás, desagüe hacia atrás: T'=30cm, Desagüe'=Hacia atrás, Suministro'=Detrás, Blanco - de Geberit

- Propiedad del archivo: CONSTRUNARIO
- Formato: FIEBDC-3/2012
- Programa: Construnario Versión 3.51
- Fecha de los precios: 14/03/2024
- Divisa: EUR

**500254011** Urinario Geberit Smyle con alimentación desde atrás, desagüe hacia atrás: T'=30cm, Desagüe'=Hacia atrás, Suministro'=Detrás, Blanco - de Geberit
Precio: 265.70
Geberit Smyle
