# Tubo de entrada Geberit para urinarios - de Geberit

- Propiedad del archivo: CONSTRUNARIO
- Formato: FIEBDC-3/2012
- Programa: Construnario Versión 3.51
- Fecha de los precios: 14/03/2024
- Divisa: EUR

**521005000** Tubo de entrada Geberit para urinarios - de Geberit
Precio: 26.50
Urinarios y separadores de urinario
