# Tabique separador para urinario, referencia 115.202.11.1 de Geberit, plástico, blanco alpino - de Geberit

- Propiedad del archivo: CONSTRUNARIO
- Formato: FIEBDC-3/2012
- Programa: Construnario Versión 3.51
- Fecha de los precios: 14/03/2024
- Divisa: EUR

**115202111** u Tabique separador para urinario, referencia 115.202.11.1 de Geberit, plástico, blanco alpino - de Geberit
Precio: 472.70
Aplicación: • Para la separación de urinarios en instalaciones de urinarios en batería. • Para el montaje en paredes de obra o paredes ligeras. Características: • Tabique separador plástico con fijación protegida. Suministro: • Patas fijación marco. • Material de fijación. • Soporte mural. Código EAN: 4025416522539
