# Tabique separador para urinario, referencia 115.211.TF.1 de Geberit, de cristal umbra - de Geberit

- Propiedad del archivo: CONSTRUNARIO
- Formato: FIEBDC-3/2012
- Programa: Construnario Versión 3.51
- Fecha de los precios: 14/03/2024
- Divisa: EUR

**115211TF1** u Tabique separador para urinario, referencia 115.211.TF.1 de Geberit, de cristal umbra - de Geberit
Precio: 722.30
Aplicación: • Para el montaje en paredes de obra o paredes ligeras. • Para la separación de urinarios en instalaciones de urinarios en batería. • Para el montaje en paredes de obra o paredes ligeras. Características: • Tabique separador de vidrio, satinado por ambos lados. • Soporte resistente a la corrosión, superficie anodizada resistente. • Montaje protegido. Suministro: • Tapa. • Soporte mural. • Material de fijación. Código EAN: 4025416545774
