# Juego de instalación Geberit con unión de latón, para sistema de descarga para urinarios universal - de Geberit

- Propiedad del archivo: CONSTRUNARIO
- Formato: FIEBDC-3/2012
- Programa: Construnario Versión 3.51
- Fecha de los precios: 14/03/2024
- Divisa: EUR

| Código | Ud | Descripción | Precio |
|---|---|---|---|
| 116004001 | u | Juego de instalación Geberit con unión de latón, para sistema de descarga para urinarios universal - de Geberit | 130.10 |
