# Tubo de descarga para empotrar, referencia 119.704.16.1 de Geberit - de Geberit

- Propiedad del archivo: CONSTRUNARIO
- Formato: FIEBDC-3/2012
- Programa: Construnario Versión 3.51
- Fecha de los precios: 14/03/2024
- Divisa: EUR

**119704161** u Tubo de descarga para empotrar, referencia 119.704.16.1 de Geberit - de Geberit
Precio: 33.90
• Material: PE.
