# Tubo de descarga para empotrar, referencia 119.703.16.1 de Geberit - de Geberit

- Propiedad del archivo: CONSTRUNARIO
- Formato: FIEBDC-3/2012
- Programa: Construnario Versión 3.51
- Fecha de los precios: 14/03/2024
- Divisa: EUR

**119703161** u Tubo de descarga para empotrar, referencia 119.703.16.1 de Geberit - de Geberit
Precio: 51.30
Información técnica - Material PE/bronce industrial Código EAN: 4025416008804
