# Tubo de descarga, referencia 119.688.21.1 de Geberit para urinarios - de Geberit

- Propiedad del archivo: CONSTRUNARIO
- Formato: FIEBDC-3/2012
- Programa: Construnario Versión 3.51
- Fecha de los precios: 14/03/2024
- Divisa: EUR

**119688211** u Tubo de descarga, referencia 119.688.21.1 de Geberit para urinarios - de Geberit
Precio: 133.80
Aplicaciones - Para urinarios con tubo de entrada con junta de manguito, encajados, visto Código EAN: 4025416008699
