# Juego de instalación, referencia 116.005.00.1 de Geberit para urinarios Preda, Selva y Tamina, para sistema de descarga para uri - de Geberit

- Propiedad del archivo: CONSTRUNARIO
- Formato: FIEBDC-3/2012
- Programa: Construnario Versión 3.51
- Fecha de los precios: 14/03/2024
- Divisa: EUR

**116005001** u Juego de instalación, referencia 116.005.00.1 de Geberit para urinarios Preda, Selva y Tamina, para sistema de descarga para uri - de Geberit
Precio: 139.50
Aplicación: • Para montaje empotrado en construcción maciza. • Para el alojamiento de cajas universales Hy Tronic para descarga de urinarios (a partir del año de construcción 2009). • Para urinarios Geberit Preda y Geberit Selva para sistemas de descarga de urinarios empotrados. Características: • Conexión al suministro de agua en la parte superior central. • Tubo de protección para lavar la tubería, premontado. • Con manguito de plástico. • Llave de paso con regulador, premontada. • Conexión eléctrica preparada. • El cajetín premontaje protege el registro contra la humedad y la suciedad. • El cajetín premontaje puede acortarse sin herramientas. Suministro: • Cajetín de premontaje con tapa. • Conexión R 1/2". • Cajetín para montaje empotrado. • Llave de paso con regulador. • Tubo de protección. • Terminal. • Tubo de descarga de polietileno de alta densidad, ø 32 mm. • Codo de conexión con rosca hembra G 1. • Pieza de conexión. Código EAN: 4025416561590
